# Betonsanierung Betonstützen Waschhalle AM Kaarst
Angebotsaufforderung (GAEB 90, DA83)
Währung: EUR
Auftraggeber: Autobahn GmbH des Bundes

## Betonsanierung Stützen Waschhalle AM Kaa
Datum: 04.05.26

*Hinweis*
Allgemeine Baubeschreibung

Auf dem Grundstück der Autobahnmeisterei

Autobahnmeisterei Kaarst
Neersener Str. 9
41564 Kaarst

Die hofseitigen (Ost-Seite) Stützen der Werkstatt und
Waschhalle der AM Kaarst weisen eine erhebliche
Betonkorrosion und Chloridbelastung auf. Die
Untersuchungsergebnisse, ein Gutachten eines ö.b.v
Sachverständigen sowie das Sanierungskonzept sind in
den Anlagen zu finden. Die Waschhalle in
Skelettbauweise wurde mitte der 1960er Jahre erbaut.
Die Werkstatthalle wurde Anfang der 1980er Jahre
erichtet.
Die Größe Belastung von Chloriden sowie die größten
Folgeschäden befinden sich im Sockelbereich der Stützen

Weitere Informationen sind den Anlagen zu entnehmen.

Die Zugänglichkeit zu den Arbeitsbereichen wird
bauseits sichergestellt.

Die Flächen für eine Baustelleneinrichtung sind auf dem
Grundstück vorhanden und können dem Auftragnehmer nach
Rücksprache mit der örtlichen Bauleitung zugewiesen
werden. Wasser- und Stromanschlüsse sind vorhanden und
können nach Absprache genutzt werden. Während der
gesamten Bauzeit muss die betriebliche Nutzung der
Autobahnmeisterei Kaarst gewährleistet sein.

Die Feuerwehrzufahrten sind ständig freizuhalten.

Eventuell entstandene Schäden am Eigentum des
Auftraggebers sind unverzüglich bei der örtlichen
Bauleitung zu melden.
Die Kosten für die Reinigung aller benutzten Flächen
nach Beendigung der Arbeiten und das
Abfahren und Entsorgen von abgängigen Materialien sind
in die Einheitspreise der Positionen mit
einzukalkulieren. Die Entsorgung hat gemäß den
einschlägigen gesetzlichen Vorschriften zu erfolgen.

Ein Begehungstermin der AM Kaarst kann mit der
örtlichen Betriebsleitung vereinbart werden.
Nachforderungen auf Grund vorab nicht erfolgter
Abfragen durch den Auftragnehmer werden nicht
anerkannt.
Nebenangebote sind nicht zugelassen. Alle
Nebenleistungen sind in die Einheitspreise
einzurechnen. Änderungen in den Verdingungsunterlagen
dürfen nicht vorgenommen werden und führen zum
sofortigen Ausschluss des Bieters.

Die Arbeiten der können nur innerhalb der
Betriebszeiten der Autobahnmeisterei erfolgen, diese
sind von 6:45 bis 15:30 Uhr.

Eventuell anfallende Stundenlohnarbeiten sind vorab bei
der örtlichen Bauleitung anzumelden und müssen folgende
die Nachweise enthalten:

- Art der ausgeführten Leistung
- Ort und Datum sowie die Dauer der Arbeiten (mit
Uhrzeitangabe)
- Anzahl der eingesetzten Arbeitskräfte
- Materialverbrauch
- bei Maschinen- und KFZ- Einsatz mit Angaben zum Typ

Es werden nur vollständig ausgefüllte und mit
rechtskräftiger Unterschrift versehene Angebote
gewertet.

Die Abrechnungen der ausgeführten Arbeiten erfolgen
nach einem vorab gemeinsam erstellten Aufmaß. Nach
Zuschlagserteilung wird eine Bankverbindung des Bieters
benötigt. Es wird daher darum gebeten, bei Abgabe des
Angebots ein separates Schreiben mit den Angaben ihrer
Bankverbindung beizufügen.

Die Einhaltung aller geltenden DIN- Normen,
Vorschriften, Richtlinien und Bestimmungen, sowie der
Einhaltung

- Arbeitsstättenrichtlinien (ASR)
- Unfallverhütungsvorschriften der
Bauberufsgenossenschaft (UVV)
- aller anerkannten Regeln der Technik
gilt als vorausgesetzt.

### Abschnitt 00 Text nicht vorhanden !

#### Unterabschnitt 00.00 Nebenleistung

**00.00.0001 Baustelleneinrichtung**
An- und Abfuhr der erforderlichen Maschienen und Geräte
von und bis zum Bauhof. Auf- und Abbau von Material und
Gerätelager. Herstellen aller notwenigen Anschlüssen
und Leitungen von Bauseitsgestellten STrom und Wasser.
Reinigung des Lagerplatzes nach Abschluss der Arbeiten.
Installation und Vorhalten von Baustellenbeleuchtung.
Als Baustelleneinrichtungszeit gilt gilt nur die Zeit,
die der AN vor Ort seine Leistungen erbringt.
Ruhezeiten in der Leistungserbringung zählen nicht zur
Grundvorwaltung. Nach Auftragserteiliung muss der AN
einen Bauzeitenplan dem AG vorlegen.

Grundvorhaltung: 6 Wochen
Menge: 1,000 Psch

**00.00.0002 Bauschuttcontainer**
Aufstellen, Vorhalten und Abfahren von
Bauschuttcontainer mit einem Fassungsvermögen von 5 m³,
inkl. Entsorgungskosten für den anfallenden Bauschutt
Menge: 1,000 St

**00.00.0003 Bauschutt**
Schutt aufnehmen und zum Abtransport einlagern in den
Container
Menge: 5,000 m3

**00.00.0004 Schutzmaßnahmen**
Schutzmaßnahmen zur Verhinderung von Schäden und zur
Verminderung von Verstaubung und Verschmutzung
herstellen. Schutzmaßnahmen für alle ausgeschriebenen
Leistungen. Die betreffenden Arbeitsbereiche sich
fachgerecht und vollumfänglich in ausreichender Größe
und Qualität zu schützen.  Den Erfordernissen
entsprechende Schutzmaßnahmen an

a)  Fußböden
b)  angrenzenden Bauwerksteilen
c)  Sektionaltoren

mittels Folien, Kunststoffplanen, Bohlen / Tafeln /
Platten inkl. Vorhaltung, Erneuerung, Wartung,
Ergänzung für die Zeit der Baumaßnahme
Menge: 1,000 Psch

**00.00.0005 Schutz von Einrichtungen**
Schutz von Einrichtungsgegenständen gegen grobe
Verschmutzungen durch Einpacken, Abkleben, und Abdecken
mit Folien und Planen aus Kunststoff.
Menge: 1,000 Psch

#### Unterabschnitt 00.01 Betoninstandsetzung

**00.01.0001 Untersuchung Betonflächen**
Die im Auftragsumfang definierten Betonflächen, die vom
Sachverständigen untersucht wurden, sind auf mögliche
Schadstellen, wie hohlliegenden und morbiden Beton zu
untersuchen. Systematisches Abklopfen und die
geschädigten Bereiche markieren.
Menge: 1,000 Psch

**00.01.0002 Kartierung**
Dokumentation der vorgesfundenen Schadstellen,
Übernehmen durch Eintragen der Schadstellenmarkierung
in zur Verfügung gestellten Zeichnungen
Menge: 1,000 Psch

**00.01.0003 Hochdruckstrahlen**
Hochdruckstrahlen mit festem Strahlmittel zum Reinigen
der Oberfläche und Abtrag von artfremden und
haftungsmindernden Bestandteilen, Lunkerstellen öffnen.

a) Fläche anschließend durch Abblasen entstauben.

a) Strahlgut aufnehmen und fachgerecht entsorgen.

Oberflächenbeschaffenheit

a) Beton

Strahlverfahren

a) Granulatstrahlen - staubt

Bauteile

a) Pfeiler je Seite

Anforderung

Nach dem Strahlvorgang muss die Oberfläche eine
Abreißfestigkeit von 1,5 N/mm aufweisen (Voraussetzung
ist eine ausreichende Betongüte).
Menge: 20,000 m2

**00.01.0004 Staubabsaugen**
Aufstellen, vorhalten und abbauen einer
Staubabsaugvorrichtung mit Staubfangsack während der
Arbeiten mit Staubentwicklung.
Menge: 1,000 Psch

**00.01.0005 Schleifen**
Schleifen der Oberfläche zum Reinigen und Abtragen der
Betonbeschichtung. Reinigen der Oberfläche nach dem
Schleifgang durch Abkehren und Abblasen. Schleifgut
aufnehmen und entsorgen. Abtragtiefe: bis 3 mm. Nach
dem Schleifvorgang muss die Oberfläche eine
Abreißfestigkeit von 1,5 N/mm aufweisen
Menge: 10,000 m2

**00.01.0006 Ausbau von Fremdkörpern**
Ausstemmen von Eisenteilen/Rödeldrähten/Abstandshaltern
aus der Betonfläche einschl. Entsorgung.
Menge: 10,000 St

**00.01.0007 Freilegen von Schadstellen bis 0,01 m²**
Schadstellen mit leichten Stemmhämmern bis auf den
tragfähigen Untergrund freilegen. Es ist darauf zu
achten, dass die Armierung nicht beschädigt wird. Bis
zu einer Tiefe von 3 cm. Bewehrungsstähle mit
Rostansatz rundum freilegen. Schadstellenränder ca. 45
Grad abschrägen, bis 2 cm über Rostansatz.
Menge: 10,000 St

**00.01.0008 Freilegen von Schadstellen bis 0,10 m²**
Schadstellen mit leichten Stemmhämmern bis auf den
tragfähigen Untergrund freilegen. Es ist darauf zu
achten, dass die Armierung nicht beschädigt wird. Bis
zu einer Tiefe von 3 cm. Bewehrungsstähle mit
Rostansatz rundum freilegen. Schadstellenränder ca. 45
Grad abschrägen, bis 2 cm über Rostansatz.
Menge: 20,000 St

**00.01.0009 Freilegen von Schadstellen bis 0,25 m²**
Schadstellen mit leichten Stemmhämmern bis auf den
tragfähigen Untergrund freilegen. Es ist darauf zu
achten, dass die Armierung nicht beschädigt wird. Bis
zu einer Tiefe von 3 cm. Bewehrungsstähle mit
Rostansatz rundum freilegen. Schadstellenränder ca. 45
Grad abschrägen, bis 2 cm über Rostansatz.
Menge: 5,000 St

**00.01.0010 Freilegen von Schadstellen bis 0,5**
Schadstellen mit leichten Stemmhämmern bis auf den
tragfähigen Untergrund freilegen. Es ist darauf zu
achten, dass die Armierung nicht beschädigt wird. Bis
zu einer Tiefe von 3 cm. Bewehrungsstähle mit
Rostansatz rundum freilegen. Schadstellenränder ca. 45
Grad abschrägen, bis 2 cm über Rostansatz.
Menge: 5,000 m

**00.01.0011 Freilegen von Schadstellen bis 1,00 m²**
Schadstellen mit leichten Stemmhämmern bis auf den
tragfähigen Untergrund freilegen. Es ist darauf zu
achten, dass die Armierung nicht beschädigt wird. Bis
zu einer Tiefe von 3 cm. Bewehrungsstähle mit
Rostansatz rundum freilegen. Schadstellenränder ca. 45
Grad abschrägen, bis 2 cm über Rostansatz.
Menge: 1,000 St

**00.01.0012 Freilegen von Schadstellen bis 1,0 m Einzellänge**
Schadstellen mit leichten Stemmhämmern bis auf den
tragfähigen Untergrund freilegen. Es ist darauf zu
achten, dass die Armierung nicht beschädigt wird. Bis
zu einer Tiefe von 3 cm. Bewehrungsstähle mit
Rostansatz rundum freilegen. Schadstellenränder ca. 45
Grad abschrägen, bis 2 cm über Rostansatz.
Menge: 10,000 St

**00.01.0013 Freilegen von Schadstellen ab 1,0 m Einzellänge**
Schadstellen mit leichten Stemmhämmern bis auf den
tragfähigen Untergrund freilegen. Es ist darauf zu
achten, dass die Armierung nicht beschädigt wird. Bis
zu einer Tiefe von 3 cm. Bewehrungsstähle mit
Rostansatz rundum freilegen. Schadstellenränder ca. 45
Grad abschrägen, bis 2 cm über Rostansatz.
Menge: 4,000 m

**00.01.0014 Haftzugfestigkeitprüfung**
Haftzugfestigkeit der behandelten Oberfläche mit
geeignetem Haftzuggerät prüfen. Die Vorgaben der
einschlägigen Regelwerke bezüglich der Anordnung und
der Häufigkeit (Stck/qm) sind an allen zu
beschichtenden Betonflächen durchzuführen und die
Ergebnisse sind zu protokollieren.
Menge: 9,000 St

**00.01.0015 Entrostung der Bewehrung Einzellängen über 1,00 m**
Entrostung der Stahlbewehrung durch Sandstrahlen
Reinheitsgrad SA 2 ist zuerreichen.
Menge: 10,000 m

**00.01.0016 Entrostung der Bewehrung Einzellänge bis 1,00 m**
Entrostung der Stahlbewehrung durch Sandstrahlen
Reinheitsgrad SA 2 ist zuerreichen.
Menge: 60,000 St

**00.01.0017 Korrosionsschutz der Bewehrung Einzellängen bis 1,00 m**
Korrosionsschutz der soeben gereinigten Bewehrungseisen
durch volldeckende Beschichtung nach
Herstellervorschrift herstellen. Material:
Zementgebunden
Menge: 60,000 m

**00.01.0018 Korrosionsschutz der Bewehrung Einzellängen über 1,00 m**
Korrosionsschutz der soeben gereinigten Bewehrungseisen
durch volldeckende Beschichtung nach
Herstellervorschrift herstellen. Material:
Zementgebunden
Menge: 10,000 m

**00.01.0019 Haftbrücke**
Reparaturstellen gründlich vornässen.
System-Haftschlämme nach Herstellervorschrift auftragen
und kräftig einbürsten. Material: Zementgebunden
Menge: 10,000 m2

**00.01.0020 Reprofilierung bis 0,01 m²**
PCC- oder PC-Grobmörtel-Werktrockensystem auf die noch
feuchte Haftbrücke auftragen, verdichten und Rauh
abreiben. Feuchthalten als Nachbehandlung.

Material: PCC Grobmörtel (Zementgebunden):  Sto oder
glw.

Mörtelauftragsdicke: bis 3 cm
Menge: 10,000 St

**00.01.0021 Reprofilierung bis 0,10 m²**
PCC- oder PC-Grobmörtel-Werktrockensystem auf die noch
feuchte Haftbrücke auftragen, verdichten und Rauh
abreiben. Feuchthalten als Nachbehandlung.

Material: PCC Grobmörtel (Zementgebunden):  Sto oder
glw.

Mörtelauftragsdicke: bis 3 cm
Menge: 20,000 St

**00.01.0022 Reprofilierung bis 0,25 m²**
PCC- oder PC-Grobmörtel-Werktrockensystem auf die noch
feuchte Haftbrücke auftragen, verdichten und Rauh
abreiben. Feuchthalten als Nachbehandlung.

Material: PCC Grobmörtel (Zementgebunden):  Sto oder
glw.

Mörtelauftragsdicke: bis 3 cm
Menge: 5,000 St

**00.01.0023 Reprofilierung bis 0,50 m²**
PCC- oder PC-Grobmörtel-Werktrockensystem auf die noch
feuchte Haftbrücke auftragen, verdichten und Rauh
abreiben. Feuchthalten als Nachbehandlung.

Material: PCC Grobmörtel (Zementgebunden):  Sto oder
glw.

Mörtelauftragsdicke: bis 3 cm
Menge: 5,000 St

**00.01.0024 Reprofilierung bis 1,00 m²**
PCC- oder PC-Grobmörtel-Werktrockensystem auf die noch
feuchte Haftbrücke auftragen, verdichten und Rauh
abreiben. Feuchthalten als Nachbehandlung.

Material: PCC Grobmörtel (Zementgebunden):  Sto oder
glw.

Mörtelauftragsdicke: bis 3 cm
Menge: 1,000 St

**00.01.0025 Reprofilierung bis 1,00 m Einzellänge**
PCC- oder PC-Grobmörtel-Werktrockensystem auf die noch
feuchte Haftbrücke auftragen, verdichten und Rauh
abreiben. Feuchthalten als Nachbehandlung.

Material: PCC Grobmörtel (Zementgebunden):  Sto oder
glw.

Mörtelauftragsdicke: bis 3 cm
Menge: 10,000 St

**00.01.0026 Reprofilierung über 1,00 m Einzellänge**
PCC- oder PC-Grobmörtel-Werktrockensystem auf die noch
feuchte Haftbrücke auftragen, verdichten und Rauh
abreiben. Feuchthalten als Nachbehandlung.

Material: PCC Grobmörtel (Zementgebunden):  Sto oder
glw.

Mörtelauftragsdicke: bis 3 cm
Menge: 4,000 m

**00.01.0027 Kantenausbildung**
Die Kantenausbildung nach dem durchgeführten
Betonabtrag, der Strahlreinigung und dem
Korrosionsschutz mit einer Haftbrücke und einer
Reprofilierung analog der Hauptposition der
Oberflächengestaltung mit einer Kantenschenkellänge 10
x 10 cm einschl. Kantenschalung herstellen.
Menge: 45,000 m

**00.01.0028 Feinmörtelbeschichtung**
Flächen vornässen. PCC-Feinmörtel-Werktrockensystem
scharf abgezogen als Kratzspachtel aufziehen.
Anschließend die gesamte Schichtdicke auftragen,
abziehen und einfilzen und abglätten.
a)  Schichtdicke: 3 mm

Material: Zementgebunden: Sto oder gleichwertig.
Menge: 20,000 m2

**00.01.0029 Rissüberbrückung**
Rissüberbrückende Beschichtung bis 0,6 mm
GesamtschichtdickeVorbehandelte Flächen in mind. zwei
Arbeitsgängen mit einem elastischen, diffusionsoffenen
Anstrich streichen oder rollen. Grundierung 20 % mit
Wasser verdünnt. Deckbeschichtung unverdünnt.

Material: Sto oder gleichwertig.
Menge: 20,000 m2

USt %: 19,00
